# Unidad aire-agua bomba de calor reversible, para instalación en exterior

- Propiedad del archivo: CYPE INGENIEROS, S.A.
- Formato: FIEBDC-3/2002
- Divisa: EUR
- Costes indirectos: 3.00 %
- IVA: 21.00 %

## I Instalaciones

### IC Calefacción, refrigeración, climatización y A.C.S.

#### ICV Unidades centralizadas para calefacción, refrigeración, climatización y A.C.S.

**ICV010** Ud Unidad aire-agua bomba de calor reversible, para instalación en exterior.
Bomba de calor reversible aire-agua, serie Altherma 3 M, modelo EBLA04E3V3 "DAIKIN", para gas R-32, con compresor swing, alimentación monofásica (230V/50Hz), potencia calorífica 4,6 kW, y consumo eléctrico 1,26 kW, con temperatura de bulbo seco del aire exterior 7°C y temperatura de salida del agua 45°C, potencia calorífica 4,3 kW, COP 5,1 y consumo eléctrico 0,84 kW, con temperatura de bulbo seco del aire exterior 7°C y temperatura de salida del agua 35°C, potencia frigorífica 4,52 kW, y consumo eléctrico 1,36 kW, con temperatura de bulbo seco del aire exterior 35°C y temperatura de salida del agua 7°C, potencia frigorífica 4,86 kW, EER 5,91 y consumo eléctrico 0,82 kW, con temperatura de bulbo seco del aire exterior 35°C y temperatura de salida del agua 18°C, potencia sonora 58 dBA, dimensiones 770x1250x362 mm, peso 91 kg. Regulación: cronotermostato multifunción, modelo Madoka BRC1HHDW. Incluso elementos antivibratorios de suelo. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42dai318a | Ud | Bomba de calor reversible aire-agua, serie Altherma 3 M, modelo EBLA04E3V3 "DAIKIN", para gas R-32, con compresor swing, alimentación monofásica (230V/50Hz), potencia calorífica 4,6 kW, y consumo eléctrico 1,26 kW, con temperatura de bulbo seco del aire exterior 7°C y temperatura de salida del agua 45°C, potencia calorífica 4,3 kW, COP 5,1 y consumo eléctrico 0,84 kW, con temperatura de bulbo seco del aire exterior 7°C y temperatura de salida del agua 35°C, potencia frigorífica 4,52 kW, y consumo eléctrico 1,36 kW, con temperatura de bulbo seco del aire exterior 35°C y temperatura de salida del agua 7°C, potencia frigorífica 4,86 kW, EER 5,91 y consumo eléctrico 0,82 kW, con temperatura de bulbo seco del aire exterior 35°C y temperatura de salida del agua 18°C, potencia sonora 58 dBA, dimensiones 770x1250x362 mm, peso 91 kg. (material) | 1.000 | 2814.00 | 2814.00 |
| mt42dai513a | Ud | Cronotermostato multifunción, modelo Madoka BRC1HHDW "DAIKIN", color blanco, con programación semanal, gestión de la calefacción, la refrigeración y la producción de A.C.S., ajuste de la temperatura de consigna, lectura de la temperatura del acumulador de A.C.S. y funciones avanzadas a través de App para smartphone con conectividad Bluetooth Low Energy (BLE). (material) | 1.000 | 209.00 | 209.00 |
| mt37sve010d | Ud | Válvula de esfera de latón niquelado para roscar de 1". (material) | 2.000 | 12.15 | 24.30 |
| mt42www080 | Ud | Kit de amortiguadores antivibración de suelo, formado por cuatro amortiguadores de caucho, con sus tornillos, tuercas y arandelas correspondientes. (material) | 1.000 | 8.00 | 8.00 |
| mo005 | h | Oficial 1ª instalador de climatización. (mano de obra) | 1.808 | 22.00 | 39.78 |
| mo104 | h | Ayudante instalador de climatización. (mano de obra) | 1.808 | 20.30 | 36.70 |
| % | % | Costes directos complementarios | 2 % | 3131.78 | 62.64 |
|  |  | Costes directos |  |  | 3194.42 |
