# Sistema Altherma Altherma Monobloc "DAIKIN"

- Propiedad del archivo: CYPE INGENIEROS, S.A.
- Formato: FIEBDC-3/2002
- Divisa: EUR
- Costes indirectos: 3.00 %
- IVA: 21.00 %

## I Instalaciones

### IC Calefacción, climatización y A.C.S.

#### ICV Unidades centralizadas de climatización

**ICV051** Ud Sistema Altherma Altherma Monobloc "DAIKIN", para calefacción y refrigeración, formado por unidad exterior bomba de calor reversible, aire-agua, para gas R-410A, con compresor swing, alimentación monofásica (230V/50Hz), potencia calorífica 4,03 kW, COP 3,58 y consumo eléctrico 1,13 kW, con temperatura de bulbo seco del aire exterior 7°C y temperatura de salida del agua 45°C, potencia calorífica 4,4 kW, COP 5 y consumo eléctrico 0,88 kW, con temperatura de bulbo seco del aire exterior 7°C y temperatura de salida del agua 35°C, potencia frigorífica 4,2 kW, EER 2,32 y consumo eléctrico 1,8 kW, con temperatura de bulbo seco del aire exterior 35°C y temperatura de salida del agua 7°C, potencia frigorífica 3,9 kW, EER 4,07 y consumo eléctrico 0,95 kW, con temperatura de bulbo seco del aire exterior 35°C y temperatura de salida del agua 18°C, potencia sonora en refrigeración/calefacción: 63/61 dBA, presión sonora en refrigeración/calefacción: 48/48 dBA, dimensiones 735x1085x350 mm, peso 76 kg, modelo EBLQ05CV3, con mando a distancia, modelo EKRUCBL3. Incluso elementos antivibratorios de suelo. Totalmente montada, conexionada y puesta en marcha por la empresa instaladora para la comprobación de su correcto funcionamiento.
Sistema Altherma Altherma Monobloc "DAIKIN", para calefacción y refrigeración, formado por unidad exterior bomba de calor reversible, aire-agua, para gas R-410A, con compresor swing, alimentación monofásica (230V/50Hz), potencia calorífica 4,03 kW, COP 3,58 y consumo eléctrico 1,13 kW, con temperatura de bulbo seco del aire exterior 7°C y temperatura de salida del agua 45°C, potencia calorífica 4,4 kW, COP 5 y consumo eléctrico 0,88 kW, con temperatura de bulbo seco del aire exterior 7°C y temperatura de salida del agua 35°C, potencia frigorífica 4,2 kW, EER 2,32 y consumo eléctrico 1,8 kW, con temperatura de bulbo seco del aire exterior 35°C y temperatura de salida del agua 7°C, potencia frigorífica 3,9 kW, EER 4,07 y consumo eléctrico 0,95 kW, con temperatura de bulbo seco del aire exterior 35°C y temperatura de salida del agua 18°C, potencia sonora en refrigeración/calefacción: 63/61 dBA, presión sonora en refrigeración/calefacción: 48/48 dBA, dimensiones 735x1085x350 mm, peso 76 kg, modelo EBLQ05CV3, con mando a distancia, modelo EKRUCBL3. Incluso elementos antivibratorios de suelo. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42dai340y | Ud | Unidad exterior bomba de calor reversible, aire-agua, para gas R-410A, con compresor swing, alimentación monofásica (230V/50Hz), potencia calorífica 4,03 kW, COP 3,58 y consumo eléctrico 1,13 kW, con temperatura de bulbo seco del aire exterior 7°C y temperatura de salida del agua 45°C, potencia calorífica 4,4 kW, COP 5 y consumo eléctrico 0,88 kW, con temperatura de bulbo seco del aire exterior 7°C y temperatura de salida del agua 35°C, potencia frigorífica 4,2 kW, EER 2,32 y consumo eléctrico 1,8 kW, con temperatura de bulbo seco del aire exterior 35°C y temperatura de salida del agua 7°C, potencia frigorífica 3,9 kW, EER 4,07 y consumo eléctrico 0,95 kW, con temperatura de bulbo seco del aire exterior 35°C y temperatura de salida del agua 18°C, potencia sonora en refrigeración/calefacción: 63/61 dBA, presión sonora en refrigeración/calefacción: 48/48 dBA, dimensiones 735x1085x350 mm, peso 76 kg, modelo EBLQ05CV3 "DAIKIN", diámetro de conexión de las tuberías de agua 1", rango de funcionamiento de temperatura del aire exterior en calefacción desde -15 hasta 25°C, rango de funcionamiento de temperatura del aire exterior en refrigeración desde 10 hasta 43°C, rango de funcionamiento de temperatura del aire exterior en producción de A.C.S. desde -15 hasta 43°C, rango de temperatura de salida de agua para calefacción desde 25 hasta 55°C, rango de temperatura de salida de agua para refrigeración desde 5 hasta 22°C, rango de temperatura de salida de A.C.S. desde 25 hasta 55°C. (material) | 1.000 | 3504.00 | 3504.00 |
| mt42www080 | Ud | Kit de amortiguadores antivibración de suelo, formado por cuatro amortiguadores de caucho, con sus tornillos, tuercas y arandelas correspondientes. (material) | 1.000 | 8.00 | 8.00 |
| mt42dai509d | Ud | Mando a distancia, modelo EKRUCBL3 "DAIKIN", con indicación de la temperatura ambiente, botón de encendido y apagado de la calefacción, ajuste de la temperatura de consigna, indicación de la temperatura real de A.C.S. y botón de encendido y apagado de la producción de A.C.S. (material) | 1.000 | 142.00 | 142.00 |
| mt37sve010d | Ud | Válvula de esfera de latón niquelado para roscar de 1". (material) | 2.000 | 9.81 | 19.62 |
| mt35aia090ma | m | Tubo rígido de PVC, enchufable, curvable en caliente, de color negro, de 16 mm de diámetro nominal, para canalización fija en superficie. Resistencia a la compresión 1250 N, resistencia al impacto 2 julios, temperatura de trabajo -5°C hasta 60°C, con grado de protección IP547 según UNE 20324, propiedades eléctricas: aislante, no propagador de la llama. Según UNE-EN 61386-1 y UNE-EN 61386-22. Incluso abrazaderas, elementos de sujeción y accesorios (curvas, manguitos, tes, codos y curvas flexibles). (material) | 5.000 | 0.85 | 4.25 |
| mt42dai900 | m | Cable bus de 2 hilos, de 0,5 mm² de sección por hilo (material) | 5.000 | 0.80 | 4.00 |
| mo005 | h | Oficial 1ª instalador de climatización. (mano de obra) | 1.612 | 19.11 | 30.81 |
| mo104 | h | Ayudante instalador de climatización. (mano de obra) | 1.612 | 17.50 | 28.21 |
| % | % | Costes directos complementarios | 2 % | 3740.89 | 74.82 |
|  |  | Costes directos |  |  | 3815.71 |
