# Sistema Altherma Altherma Flex "DAIKIN"

- Propiedad del archivo: CYPE INGENIEROS, S.A.
- Formato: FIEBDC-3/2002
- Divisa: EUR
- Costes indirectos: 3.00 %
- IVA: 21.00 %

## I Instalaciones

### IC Calefacción, climatización y A.C.S.

#### ICV Unidades centralizadas de climatización

**ICV074** Ud Sistema Altherma Altherma Flex "DAIKIN", para producción de A.C.S., calefacción y refrigeración, formado por unidad interior para sistema aire-agua multi-split, para calefacción y refrigeración, para gas R-410A y R-134a, dimensiones 705x600x695 mm, presión sonora en modo calefacción/refrigeración/silencioso: 43/40/38 dBA, peso 120 kg, modelo Hidrokit EKHVMYD50AB, con interacumulador de A.C.S. de 200 l, de acero inoxidable, de dimensiones 1335x600x695 mm, peso 70 kg, clase de eficiencia energética en A.C.S. B, modelo EKHTS200AC, con mando a distancia, modelo EKRUAHTB. Totalmente montado, conexionado y puesto en marcha por la empresa instaladora para la comprobación de su correcto funcionamiento.
Sistema Altherma Altherma Flex "DAIKIN", para producción de A.C.S., calefacción y refrigeración, formado por unidad interior para sistema aire-agua multi-split, para calefacción y refrigeración, para gas R-410A y R-134a, dimensiones 705x600x695 mm, presión sonora en modo calefacción/refrigeración/silencioso: 43/40/38 dBA, peso 120 kg, modelo Hidrokit EKHVMYD50AB, con interacumulador de A.C.S. de 200 l, de acero inoxidable, de dimensiones 1335x600x695 mm, peso 70 kg, clase de eficiencia energética en A.C.S. B, modelo EKHTS200AC, con mando a distancia, modelo EKRUAHTB. Totalmente montado, conexionado y puesto en marcha por la empresa instaladora para la comprobación de su correcto funcionamiento.
Incluye: Replanteo del equipo. Colocación y fijación del equipo y sus accesorios. Conexionado con las redes de conducción de agua, eléctrica y de recogida de condensados. Puesta en marcha.
Criterio de medición de proyecto: Número de unidades previstas, según documentación gráfica de Proyecto.
Criterio de medición de obra: Se medirá el número de unidades realmente ejecutadas según especificaciones de Proyecto.

| Código | Ud | Descripción | Rendimiento | Precio | Importe |
|---|---|---|---|---|---|
| mt42dai359g | Ud | Unidad interior para sistema aire-agua multi-split, para calefacción y refrigeración, para gas R-410A y R-134a, dimensiones 705x600x695 mm, presión sonora en modo calefacción/refrigeración/silencioso: 43/40/38 dBA, peso 120 kg, modelo Hidrokit EKHVMYD50AB "DAIKIN", diámetro de conexión de la tubería de líquido 3/8", diámetro de conexión de la tubería de descarga de gas 5/8", diámetro de conexión de la tubería de succión de gas 1/2", índice de capacidad 50, rango de temperatura de salida de agua para calefacción desde 25 hasta 80°C, rango de temperatura de salida de agua para refrigeración desde 5 hasta 20°C, rango de temperatura de salida de agua para producción de A.C.S. desde 45 hasta 75°C. (material) | 1.000 | 5687.00 | 5687.00 |
| mt42dai364e | Ud | Interacumulador de A.C.S. de 200 l, de acero inoxidable, de dimensiones 1335x600x695 mm, peso 70 kg, clase de eficiencia energética en A.C.S. B, modelo EKHTS200AC "DAIKIN", apilable sobre la unidad interior. (material) | 1.000 | 1756.00 | 1756.00 |
| mt42dai512d | Ud | Mando a distancia, modelo EKRUAHTB "DAIKIN", con indicación de la temperatura ambiente, botón de encendido y apagado de la calefacción, ajuste de la temperatura de consigna, indicación de la temperatura real de A.C.S. y botón de encendido y apagado de la producción de A.C.S. (material) | 1.000 | 234.00 | 234.00 |
| mt37sve010d | Ud | Válvula de esfera de latón niquelado para roscar de 1". (material) | 4.000 | 9.81 | 39.24 |
| mt37sve010e | Ud | Válvula de esfera de latón niquelado para roscar de 1 1/4". (material) | 2.000 | 15.25 | 30.50 |
| mo005 | h | Oficial 1ª instalador de climatización. (mano de obra) | 1.100 | 19.11 | 21.02 |
| mo104 | h | Ayudante instalador de climatización. (mano de obra) | 1.100 | 17.50 | 19.25 |
| % | % | Costes directos complementarios | 2 % | 7787.01 | 155.74 |
|  |  | Costes directos |  |  | 7942.75 |
