# Sistema Altherma GEO EGSQH10S18A9W "DAIKIN"

- Propiedad del archivo: CYPE INGENIEROS, S.A.
- Formato: FIEBDC-3/2002
- Divisa: EUR
- Costes indirectos: 3.00 %
- IVA: 21.00 %

## I Instalaciones

### IC Calefacción, climatización y A.C.S.

#### ICV Unidades centralizadas de climatización

**ICV201** Ud Sistema Altherma GEO EGSQH10S18A9W "DAIKIN", bomba de calor geotérmica, para producción de A.C.S. y calefacción, formado por unidad agua-agua, para gas R-410A, con compresor swing con control Inverter, alimentación trifásica (400V/50Hz), potencia calorífica 10 kW, COP 4,37 y SCOP 5, con temperatura de entrada del agua 0°C y temperatura de salida del agua 35°C, potencia calorífica 10 kW y COP 3,56, con temperatura de entrada del agua 0°C y temperatura de salida del agua 45°C, con interacumulador de A.C.S. de 180 l, dimensiones 1732x600x728 mm, presión sonora 32 dBA, clase de eficiencia energética en calefacción A++, clase de eficiencia energética en A.C.S. A, perfil de consumo L, potencia calorífica nominal modulante de 3 a 10 kW, potencia máxima de 12 kW, con bombas de circulación electrónicas para el circuito primario y para el circuito secundario, resistencia eléctrica de apoyo con tres escalones de potencia de 3, 6 y 9 kW, conexiones de 22 mm de diámetro para el circuito primario, de 28 mm de diámetro para el circuito de calefacción y de 22 mm de diámetro para la entrada de agua fría y para la salida de A.C.S. Totalmente montada, conexionada y puesta en marcha por la empresa instaladora para la comprobación de su correcto funcionamiento.
Sistema Altherma GEO EGSQH10S18A9W "DAIKIN", bomba de calor geotérmica, para producción de A.C.S. y calefacción, formado por unidad agua-agua, para gas R-410A, con compresor swing con control Inverter, alimentación trifásica (400V/50Hz), potencia calorífica 10 kW, COP 4,37 y SCOP 5, con temperatura de entrada del agua 0°C y temperatura de salida del agua 35°C, potencia calorífica 10 kW y COP 3,56, con temperatura de entrada del agua 0°C y temperatura de salida del agua 45°C, con interacumulador de A.C.S. de 180 l, dimensiones 1732x600x728 mm, presión sonora 32 dBA, clase de eficiencia energética en calefacción A++, clase de eficiencia energética en A.C.S. A, perfil de consumo L, potencia calorífica nominal modulante de 3 a 10 kW, potencia máxima de 12 kW, con bombas de circulación electrónicas para el circuito primario y para el circuito secundario, resistencia eléctrica de apoyo con tres escalones de potencia de 3, 6 y 9 kW, conexiones de 22 mm de diámetro para el circuito primario, de 28 mm de diámetro para el circuito de calefacción y de 22 mm de diámetro para la entrada de agua fría y para la salida de A.C.S. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42dai490a | Ud | Unidad agua-agua, modelo EGSQH10S18A9W "DAIKIN", para gas R-410A, con compresor swing con control Inverter, alimentación trifásica (400V/50Hz), potencia calorífica 10 kW, COP 4,37 y SCOP 5, con temperatura de entrada del agua 0°C y temperatura de salida del agua 35°C, potencia calorífica 10 kW y COP 3,56, con temperatura de entrada del agua 0°C y temperatura de salida del agua 45°C, con interacumulador de A.C.S. de 180 l, dimensiones 1732x600x728 mm, presión sonora 32 dBA, clase de eficiencia energética en calefacción A++, clase de eficiencia energética en A.C.S. A, perfil de consumo L, potencia calorífica nominal modulante de 3 a 10 kW, potencia máxima de 12 kW, con bombas de circulación electrónicas para el circuito primario y para el circuito secundario, resistencia eléctrica de apoyo con tres escalones de potencia de 3, 6 y 9 kW, conexiones de 22 mm de diámetro para el circuito primario, de 28 mm de diámetro para el circuito de calefacción y de 22 mm de diámetro para la entrada de agua fría y para la salida de A.C.S. (material) | 1.000 | 9661.00 | 9661.00 |
| mt37sve010d | Ud | Válvula de esfera de latón niquelado para roscar de 1". (material) | 4.000 | 9.81 | 39.24 |
| mt37sve010e | Ud | Válvula de esfera de latón niquelado para roscar de 1 1/4". (material) | 2.000 | 15.25 | 30.50 |
| mo005 | h | Oficial 1ª instalador de climatización. (mano de obra) | 3.000 | 19.42 | 58.26 |
| mo104 | h | Ayudante instalador de climatización. (mano de obra) | 3.000 | 17.86 | 53.58 |
| % | % | Costes directos complementarios | 2 % | 9842.58 | 196.85 |
|  |  | Costes directos |  |  | 10039.43 |
