# Unidad aire-agua, bomba de calor aerotérmica, para producción de A.C.S

- Propiedad del archivo: CYPE Ingenieros S.A.
- Formato: FIEBDC-3/2016
- Programa: Generador de precios de la construcción. CYPE Ingenieros, S.A.
- Fecha: 25/06/2025
- Divisa: EUR
- Costes indirectos: 3 %
- IVA: 21 %

## I Instalaciones

### IC Calefacción, refrigeración, climatización y A.C.S.

#### ICV Unidades centralizadas para calefacción, refrigeración, climatización y A.C.S.

**ICV050** Ud Unidad aire-agua, bomba de calor aerotérmica, para producción de A.C.S..
Bomba de calor aerotérmica, aire-agua, para producción de A.C.S., serie Altherma Monobloc, modelo EKHHE200CV37 "DAIKIN", para gas refrigerante R-134a, potencia calorífica nominal 1,82 kW, consumo eléctrico nominal 0,43 kW, acumulador de A.C.S. de 195 litros, perfil de consumo L, clase de eficiencia energética A+, diámetro 621 mm, altura 1607 mm, peso 85 kg, potencia sonora 53 dBA, alimentación monofásica (230V/50Hz), límites operativos: entrada de aire entre -7°C y 38°C, salida de agua entre 25°C y 70°C, con compresor rotativo, y resistencia eléctrica de apoyo de 1,5 kW. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42dai326a | Ud | Bomba de calor aerotérmica, aire-agua, para producción de A.C.S., serie Altherma Monobloc, modelo EKHHE200CV37 "DAIKIN", para gas refrigerante R-134a, potencia calorífica nominal 1,82 kW, consumo eléctrico nominal 0,43 kW, acumulador de A.C.S. de 195 litros, perfil de consumo L, clase de eficiencia energética A+, diámetro 621 mm, altura 1607 mm, peso 85 kg, potencia sonora 53 dBA, alimentación monofásica (230V/50Hz), límites operativos: entrada de aire entre -7°C y 38°C, salida de agua entre 25°C y 70°C, con compresor rotativo, y resistencia eléctrica de apoyo de 1,5 kW. (material) | 1 | 3044 | 3044.000 |
| mt37sve010d | Ud | Válvula de esfera de latón niquelado para roscar de 1". (material) | 2 | 12.15 | 24.300 |
| mo005 | h | Oficial 1ª instalador de climatización. (mano de obra) | 0.728 | 23.74 | 17.283 |
| mo104 | h | Ayudante instalador de climatización. (mano de obra) | 0.728 | 21.9 | 15.943 |
| % | % | Costes directos complementarios | 2 % | 3101.526 | 62.031 |
|  |  | Costes directos |  |  | 3163.557 |

## Recursos

**mt42dai326a** Ud Bomba de calor aerotérmica
Datos técnicos: Coste energético 3881.781 MJ; Emisión de CO2 220.498 kg
Residuos:
- embalaje: re150101 Envases de papel y cartón. (componente de residuo); rendimiento 2.395 kg; Código LER 15 01 01; Masa del elemento 1 kg; Volumen 0.001333 m3
- embalaje: re170201 Madera. (componente de residuo); rendimiento 0.633 kg; Código LER 17 02 01; Masa del elemento 1 kg; Volumen 0.000909 m3

**mt37sve010d** Ud Válvula de esfera de latón niquelado para roscar de 1"
Datos técnicos: Coste energético 843.399 MJ; Emisión de CO2 56.701 kg
Residuos:
- embalaje: re150101 Envases de papel y cartón; rendimiento 0.072 kg
