# Sistema Altherma 3 R ECH2O "DAIKIN"

- Propiedad del archivo: CYPE INGENIEROS, S.A.
- Formato: FIEBDC-3/2002
- Divisa: EUR
- Costes indirectos: 3.00 %
- IVA: 21.00 %

**ICV060** Ud Sistema Altherma 3 R ECH2O "DAIKIN", para producción de A.C.S., calefacción y refrigeración, formado por unidad exterior bomba de calor, modelo ERGA04DV, para gas R-32, con compresor swing, alimentación monofásica (230V/50Hz), potencia calorífica 4,6 kW, COP 3,65 y consumo eléctrico 1,26 kW, con temperatura de bulbo seco del aire exterior 7°C y temperatura de salida del agua de la unidad interior 45°C, potencia calorífica 4,3 kW, COP 5,1 y consumo eléctrico 0,84 kW, con temperatura de bulbo seco del aire exterior 7°C y temperatura de salida del agua de la unidad interior 35°C, potencia frigorífica 4,31 kW, EER 3,64 y consumo eléctrico 1,18 kW, con temperatura de bulbo seco del aire exterior 35°C y temperatura de salida del agua de la unidad interior 7°C, potencia frigorífica 4,86 kW, EER 5,98 y consumo eléctrico 0,81 kW, con temperatura de bulbo seco del aire exterior 35°C y temperatura de salida del agua de la unidad interior 18°C, potencia sonora en refrigeración/calefacción: 61/58 dBA, presión sonora en refrigeración/calefacción: 48/44 dBA, dimensiones 740x884x388 mm, peso 58,5 kg, diámetro de conexión de la tubería de gas 5/8", diámetro de conexión de la tubería de líquido 1/4", rango de funcionamiento de temperatura del aire exterior en calefacción desde -25 hasta 25°C, rango de funcionamiento de temperatura del aire exterior en refrigeración desde 10 hasta 43°C, rango de funcionamiento de temperatura del aire exterior en producción de A.C.S., en combinación con unidad interior, desde -25 hasta 35°C, unidad interior, modelo Hidrokit EHSX04P30D, para gas R-32, con interacumulador de A.C.S. de 300 l, dimensiones 1895x595x615 mm, presión sonora 28 dBA, peso 85 kg, clase de eficiencia energética en A.C.S. A, perfil de consumo L, con serpentín de conexión a sistema de captación solar térmica con drenaje automático Drain Back, rango de temperatura de salida de agua para calefacción desde 25 hasta 55°C, rango de temperatura de salida de agua para refrigeración desde 5 hasta 22°C, rango de temperatura de salida de A.C.S. desde 25 hasta 60°C, con toma para el interacumulador de A.C.S., para llenado del circuito con glicol, modelo 165215, con resistencia eléctrica de apoyo de 3 kW, modelo EKBU3C, con placa electrónica para control de la resistencia eléctrica de apoyo, modelo EKBUHSWB. Incluso elementos antivibratorios de suelo. Totalmente montado, conexionado y puesto en marcha por la empresa instaladora para la comprobación de su correcto funcionamiento.
Sistema Altherma 3 R ECH2O "DAIKIN", para producción de A.C.S., calefacción y refrigeración, formado por unidad exterior bomba de calor, modelo ERGA04DV, para gas R-32, con compresor swing, alimentación monofásica (230V/50Hz), potencia calorífica 4,6 kW, COP 3,65 y consumo eléctrico 1,26 kW, con temperatura de bulbo seco del aire exterior 7°C y temperatura de salida del agua de la unidad interior 45°C, potencia calorífica 4,3 kW, COP 5,1 y consumo eléctrico 0,84 kW, con temperatura de bulbo seco del aire exterior 7°C y temperatura de salida del agua de la unidad interior 35°C, potencia frigorífica 4,31 kW, EER 3,64 y consumo eléctrico 1,18 kW, con temperatura de bulbo seco del aire exterior 35°C y temperatura de salida del agua de la unidad interior 7°C, potencia frigorífica 4,86 kW, EER 5,98 y consumo eléctrico 0,81 kW, con temperatura de bulbo seco del aire exterior 35°C y temperatura de salida del agua de la unidad interior 18°C, potencia sonora en refrigeración/calefacción: 61/58 dBA, presión sonora en refrigeración/calefacción: 48/44 dBA, dimensiones 740x884x388 mm, peso 58,5 kg, diámetro de conexión de la tubería de gas 5/8", diámetro de conexión de la tubería de líquido 1/4", rango de funcionamiento de temperatura del aire exterior en calefacción desde -25 hasta 25°C, rango de funcionamiento de temperatura del aire exterior en refrigeración desde 10 hasta 43°C, rango de funcionamiento de temperatura del aire exterior en producción de A.C.S., en combinación con unidad interior, desde -25 hasta 35°C, unidad interior, modelo Hidrokit EHSX04P30D, para gas R-32, con interacumulador de A.C.S. de 300 l, dimensiones 1895x595x615 mm, presión sonora 28 dBA, peso 85 kg, clase de eficiencia energética en A.C.S. A, perfil de consumo L, con serpentín de conexión a sistema de captación solar térmica con drenaje automático Drain Back, rango de temperatura de salida de agua para calefacción desde 25 hasta 55°C, rango de temperatura de salida de agua para refrigeración desde 5 hasta 22°C, rango de temperatura de salida de A.C.S. desde 25 hasta 60°C, con toma para el interacumulador de A.C.S., para llenado del circuito con glicol, modelo 165215, con resistencia eléctrica de apoyo de 3 kW, modelo EKBU3C, con placa electrónica para control de la resistencia eléctrica de apoyo, modelo EKBUHSWB. Incluso elementos antivibratorios de suelo. Totalmente montado, conexionado y puesto en marcha por la empresa instaladora para la comprobación de su correcto funcionamiento.
Incluye: Replanteo del equipo. Colocación y fijación del equipo y sus accesorios. Conexionado con las redes de conducción de agua, eléctrica y de recogida de condensados. Puesta en marcha.
Criterio de medición de proyecto: Número de unidades previstas, según documentación gráfica de Proyecto.
Criterio de medición de obra: Se medirá el número de unidades realmente ejecutadas según especificaciones de Proyecto.

| Código | Ud | Descripción | Rendimiento | Precio | Importe |
|---|---|---|---|---|---|
| mt42dai349a | Ud | Unidad exterior bomba de calor, modelo ERGA04DV "DAIKIN", para gas R-32, con compresor swing, alimentación monofásica (230V/50Hz), potencia calorífica 4,6 kW, COP 3,65 y consumo eléctrico 1,26 kW, con temperatura de bulbo seco del aire exterior 7°C y temperatura de salida del agua de la unidad interior 45°C, potencia calorífica 4,3 kW, COP 5,1 y consumo eléctrico 0,84 kW, con temperatura de bulbo seco del aire exterior 7°C y temperatura de salida del agua de la unidad interior 35°C, potencia frigorífica 4,31 kW, EER 3,64 y consumo eléctrico 1,18 kW, con temperatura de bulbo seco del aire exterior 35°C y temperatura de salida del agua de la unidad interior 7°C, potencia frigorífica 4,86 kW, EER 5,98 y consumo eléctrico 0,81 kW, con temperatura de bulbo seco del aire exterior 35°C y temperatura de salida del agua de la unidad interior 18°C, potencia sonora en refrigeración/calefacción: 61/58 dBA, presión sonora en refrigeración/calefacción: 48/44 dBA, dimensiones 740x884x388 mm, peso 58,5 kg, diámetro de conexión de la tubería de gas 5/8", diámetro de conexión de la tubería de líquido 1/4", rango de funcionamiento de temperatura del aire exterior en calefacción desde -25 hasta 25°C, rango de funcionamiento de temperatura del aire exterior en refrigeración desde 10 hasta 43°C, rango de funcionamiento de temperatura del aire exterior en producción de A.C.S., en combinación con unidad interior, desde -25 hasta 35°C. (material) | 1.000 | 1880.00 | 1880.00 |
| mt42www080 | Ud | Kit de amortiguadores antivibración de suelo, formado por cuatro amortiguadores de caucho, con sus tornillos, tuercas y arandelas correspondientes. (material) | 1.000 | 8.00 | 8.00 |
| mt42dai374a | Ud | Unidad interior, modelo Hidrokit EHSX04P30D "DAIKIN", para gas R-32, con interacumulador de A.C.S. de 300 l, dimensiones 1895x595x615 mm, presión sonora 28 dBA, peso 85 kg, clase de eficiencia energética en A.C.S. A, perfil de consumo L, con serpentín de conexión a sistema de captación solar térmica con drenaje automático Drain Back, rango de temperatura de salida de agua para calefacción desde 25 hasta 55°C, rango de temperatura de salida de agua para refrigeración desde 5 hasta 22°C, rango de temperatura de salida de A.C.S. desde 25 hasta 60°C. (material) | 1.000 | 3477.00 | 3477.00 |
| mt42dai590b | Ud | Toma para el interacumulador de A.C.S., para llenado del circuito con glicol, modelo 165215 "DAIKIN". (material) | 1.000 | 41.00 | 41.00 |
| mt42dai345a | Ud | Resistencia eléctrica de apoyo de 3 kW, modelo EKBU3C "DAIKIN", para el interacumulador de A.C.S. (material) | 1.000 | 395.00 | 395.00 |
| mt42dai341a | Ud | Placa electrónica para control de la resistencia eléctrica de apoyo, modelo EKBUHSWB "DAIKIN". (material) | 1.000 | 115.00 | 115.00 |
| mt37sve010d | Ud | Válvula de esfera de latón niquelado para roscar de 1". (material) | 2.000 | 9.81 | 19.62 |
| mt37sve010e | Ud | Válvula de esfera de latón niquelado para roscar de 1 1/4". (material) | 2.000 | 15.25 | 30.50 |
| mo005 | h | Oficial 1ª instalador de climatización. (mano de obra) | 1.840 | 19.11 | 35.16 |
| mo104 | h | Ayudante instalador de climatización. (mano de obra) | 1.840 | 17.50 | 32.20 |
| % | % | Costes directos complementarios | 2 % | 6033.48 | 120.67 |
|  |  | Costes directos |  |  | 6154.15 |
