# Equipo aire-agua bomba de calor reversible

- Propiedad del archivo: CYPE INGENIEROS, S.A.
- Formato: FIEBDC-3/2002
- Divisa: EUR
- Costes indirectos: 3.00 %
- IVA: 21.00 %

## I Instalaciones

### IC Calefacción, refrigeración, climatización y A.C.S.

#### ICV Unidades centralizadas para calefacción, refrigeración, climatización y A.C.S.

**ICV017** Ud Equipo aire-agua bomba de calor reversible.
Equipo aire-agua bomba de calor reversible, serie Altherma 3 R F (diseño integrado), modelo LAVX1118DV "DAIKIN", formado por unidad exterior bomba de calor, modelo ERLA11DV3, para gas R-32, con compresor swing, alimentación monofásica (230V/50Hz), potencia calorífica 9,82 kW, y consumo eléctrico 2,68 kW, con temperatura de bulbo seco del aire exterior 7°C y temperatura de salida del agua de la unidad interior 45°C, potencia calorífica 10,6 kW, COP 4,83 y consumo eléctrico 2,18 kW, con temperatura de bulbo seco del aire exterior 7°C y temperatura de salida del agua de la unidad interior 35°C, potencia frigorífica 11,2 kW, y consumo eléctrico 3,43 kW, con temperatura de bulbo seco del aire exterior 35°C y temperatura de salida del agua de la unidad interior 7°C, potencia frigorífica 12 kW, EER 7,75 y consumo eléctrico 2,52 kW, con temperatura de bulbo seco del aire exterior 35°C y temperatura de salida del agua de la unidad interior 18°C, potencia sonora 62 dBA, dimensiones 870x1100x460 mm, peso 101 kg, rango de funcionamiento de temperatura del aire exterior en calefacción desde -25 hasta 35°C, rango de funcionamiento de temperatura del aire exterior en refrigeración desde 10 hasta 43°C, rango de funcionamiento de temperatura del aire exterior en producción de A.C.S., en combinación con unidad interior, desde -25 hasta 35°C, clase de eficiencia energética en calefacción A+++; unidad interior, modelo EBVX11S18D6V, para gas R-32, con interacumulador de A.C.S. de 180 l, dimensiones 1655x595x634 mm, presión sonora 30 dBA, peso 124 kg, clase de eficiencia energética en A.C.S. A+, perfil de consumo L, color blanco, resistencia eléctrica de apoyo de resistencia eléctrica de apoyo de 3 kW kW, rango de temperatura de salida de agua para calefacción desde 20 hasta 60°C, rango de temperatura de salida de agua para refrigeración desde 5 hasta 22°C, rango de temperatura de salida de A.C.S. desde 10 hasta 65°C. Regulación: cronotermostato multifunción, modelo Madoka BRC1HHDW. Incluso elementos antivibratorios de suelo. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42dai349g | Ud | Unidad exterior bomba de calor, modelo ERLA11DV3 "DAIKIN", para gas R-32, con compresor swing, alimentación monofásica (230V/50Hz), potencia calorífica 9,82 kW, y consumo eléctrico 2,68 kW, con temperatura de bulbo seco del aire exterior 7°C y temperatura de salida del agua de la unidad interior 45°C, potencia calorífica 10,6 kW, COP 4,83 y consumo eléctrico 2,18 kW, con temperatura de bulbo seco del aire exterior 7°C y temperatura de salida del agua de la unidad interior 35°C, potencia frigorífica 11,2 kW, y consumo eléctrico 3,43 kW, con temperatura de bulbo seco del aire exterior 35°C y temperatura de salida del agua de la unidad interior 7°C, potencia frigorífica 12 kW, EER 7,75 y consumo eléctrico 2,52 kW, con temperatura de bulbo seco del aire exterior 35°C y temperatura de salida del agua de la unidad interior 18°C, potencia sonora 62 dBA, dimensiones 870x1100x460 mm, peso 101 kg, rango de funcionamiento de temperatura del aire exterior en calefacción desde -25 hasta 35°C, rango de funcionamiento de temperatura del aire exterior en refrigeración desde 10 hasta 43°C, rango de funcionamiento de temperatura del aire exterior en producción de A.C.S., en combinación con unidad interior, desde -25 hasta 35°C, clase de eficiencia energética en calefacción A+++. (material) | 1.000 | 4975.00 | 4975.00 |
| mt42dai392a | Ud | Unidad interior, modelo EBVX11S18D6V "DAIKIN", para gas R-32, con interacumulador de A.C.S. de 180 l, dimensiones 1655x595x634 mm, presión sonora 30 dBA, peso 124 kg, clase de eficiencia energética en A.C.S. A+, perfil de consumo L, color blanco, resistencia eléctrica de apoyo de resistencia eléctrica de apoyo de 3 kW kW, rango de temperatura de salida de agua para calefacción desde 20 hasta 60°C, rango de temperatura de salida de agua para refrigeración desde 5 hasta 22°C, rango de temperatura de salida de A.C.S. desde 10 hasta 65°C. (material) | 1.000 | 5800.00 | 5800.00 |
| mt42dai513a | Ud | Cronotermostato multifunción, modelo Madoka BRC1HHDW "DAIKIN", color blanco, con programación semanal, gestión de la calefacción, la refrigeración y la producción de A.C.S., ajuste de la temperatura de consigna, lectura de la temperatura del acumulador de A.C.S. y funciones avanzadas a través de App para smartphone con conectividad Bluetooth Low Energy (BLE). (material) | 1.000 | 209.00 | 209.00 |
| mt37sve010e | Ud | Válvula de esfera de latón niquelado para roscar de 1 1/4". (material) | 2.000 | 16.78 | 33.56 |
| mt37sve010d | Ud | Válvula de esfera de latón niquelado para roscar de 1". (material) | 2.000 | 12.15 | 24.30 |
| mt42www080 | Ud | Kit de amortiguadores antivibración de suelo, formado por cuatro amortiguadores de caucho, con sus tornillos, tuercas y arandelas correspondientes. (material) | 1.000 | 8.00 | 8.00 |
| mo005 | h | Oficial 1ª instalador de climatización. (mano de obra) | 3.228 | 22.00 | 71.02 |
| mo104 | h | Ayudante instalador de climatización. (mano de obra) | 3.228 | 20.30 | 65.53 |
| % | % | Costes directos complementarios | 2 % | 11186.41 | 223.73 |
|  |  | Costes directos |  |  | 11410.14 |
