# Unidad interior de aire acondicionado, de pared

- Propiedad del archivo: CYPE INGENIEROS, S.A.
- Formato: FIEBDC-3/2002
- Divisa: EUR
- Costes indirectos: 3.00 %
- IVA: 21.00 %

## I Instalaciones

### IC Calefacción, refrigeración, climatización y A.C.S.

#### ICN Unidades autónomas de climatización

**ICN100** Ud Unidad interior de aire acondicionado, de pared.
Unidad interior de aire acondicionado, de pared, sistema aire-aire multi-split, gama Sky Air, modelo FAA100B "DAIKIN", para gas R-32/R-410A, potencia frigorífica nominal 9,5 kW (temperatura de bulbo seco en el interior 27°C, temperatura de bulbo húmedo en el interior 19°C, temperatura de bulbo seco en el exterior 35°C), potencia calorífica nominal 10,8 kW (temperatura de bulbo seco en el interior 20°C, temperatura de bulbo seco en el exterior 7°C, temperatura de bulbo húmedo en el exterior 6°C), diámetro de conexión de la tubería de líquido 3/8", diámetro de conexión de la tubería de gas 5/8", alimentación monofásica (230V/50Hz), con, caudal de aire en refrigeración a velocidad alta/media/baja: 26/23/19 m³/min, caudal de aire en calefacción a velocidad alta/media/baja: 26/23/19 m³/min, dimensiones 340x1200x240 mm, peso 17 kg, presión sonora en refrigeración a velocidad alta/media/baja: 49/45/41 dBA, presión sonora en calefacción a velocidad alta/media/baja: 49/45/41 dBA, potencia sonora 65 dBA, con señal de limpieza de filtro y filtro de aire de succión. Regulación: juego de controlador remoto inalámbrico formado por receptor y mando por infrarrojos, modelo BRC7EA632. Accesorios: adaptador con comunicación vía Wi-Fi para control de la unidad interior desde un smartphone o tablet, modelo BRP069C81.
Criterio de valoración económica: El precio no incluye la canalización ni el cableado eléctrico de alimentación.
Incluye: Replanteo. Colocación y fijación. Conexión a las líneas frigoríficas. Conexión a la red eléctrica. Conexión a la red de desagüe. Puesta en marcha.
Criterio de medición de proyecto: Número de unidades previstas, según documentación gráfica de Proyecto.
Criterio de medición de obra: Se medirá el número de unidades realmente ejecutadas según especificaciones de Proyecto.

| Código | Ud | Descripción | Rendimiento | Precio | Importe |
|---|---|---|---|---|---|
| mt42dai067b | Ud | Unidad interior de aire acondicionado, de pared, sistema aire-aire multi-split, gama Sky Air, modelo FAA100B "DAIKIN", para gas R-32/R-410A, potencia frigorífica nominal 9,5 kW (temperatura de bulbo seco en el interior 27°C, temperatura de bulbo húmedo en el interior 19°C, temperatura de bulbo seco en el exterior 35°C), potencia calorífica nominal 10,8 kW (temperatura de bulbo seco en el interior 20°C, temperatura de bulbo seco en el exterior 7°C, temperatura de bulbo húmedo en el exterior 6°C), diámetro de conexión de la tubería de líquido 3/8", diámetro de conexión de la tubería de gas 5/8", alimentación monofásica (230V/50Hz), con, caudal de aire en refrigeración a velocidad alta/media/baja: 26/23/19 m³/min, caudal de aire en calefacción a velocidad alta/media/baja: 26/23/19 m³/min, dimensiones 340x1200x240 mm, peso 17 kg, presión sonora en refrigeración a velocidad alta/media/baja: 49/45/41 dBA, presión sonora en calefacción a velocidad alta/media/baja: 49/45/41 dBA, potencia sonora 65 dBA, con señal de limpieza de filtro y filtro de aire de succión. (material) | 1.000 | 2412.00 | 2412.00 |
| mt42dai533a | Ud | Juego de controlador remoto inalámbrico formado por receptor y mando por infrarrojos, modelo BRC7EA632 "DAIKIN", con función marcha/paro, cambio de modo de funcionamiento, ajuste de la temperatura de consigna, selección de la velocidad del ventilador, visualización de señal en el receptor, reseteo de filtro sucio en el mando y cambio de orientación de las lamas. (material) | 1.000 | 214.00 | 214.00 |
| mt42dai475a | Ud | Adaptador con comunicación vía Wi-Fi para control de la unidad interior desde un smartphone o tablet, modelo BRP069C81 "DAIKIN", mediante la App Onecta. (material) | 1.000 | 204.00 | 204.00 |
| mo005 | h | Oficial 1ª instalador de climatización. (mano de obra) | 1.000 | 22.74 | 22.74 |
| mo104 | h | Ayudante instalador de climatización. (mano de obra) | 1.000 | 20.98 | 20.98 |
| % | % | Costes directos complementarios | 2 % | 2873.72 | 57.47 |
|  |  | Costes directos |  |  | 2931.19 |
