# Unidad interior de aire acondicionado, de techo con descarga directa

- Propiedad del archivo: CYPE INGENIEROS, S.A.
- Formato: FIEBDC-3/2002
- Divisa: EUR
- Costes indirectos: 3.00 %
- IVA: 21.00 %

## I Instalaciones

### IC Calefacción, refrigeración, climatización y A.C.S.

#### ICN Unidades autónomas de climatización

**ICN115** Ud Unidad interior de aire acondicionado, de techo con descarga directa.
Unidad interior de aire acondicionado, de techo con descarga directa, sistema aire-aire multi-split, gama Sky Air, modelo FHA60A9 "DAIKIN", para gas R-32/R-410A, potencia frigorífica nominal 5,7 kW (temperatura de bulbo seco en el interior 27°C, temperatura de bulbo húmedo en el interior 19°C, temperatura de bulbo seco en el exterior 35°C), potencia calorífica nominal 7,2 kW (temperatura de bulbo seco en el interior 20°C, temperatura de bulbo seco en el exterior 7°C, temperatura de bulbo húmedo en el exterior 6°C), diámetro de conexión de la tubería de líquido 1/4", diámetro de conexión de la tubería de gas 1/2", alimentación monofásica (230V/50Hz), con, caudal de aire en refrigeración a velocidad alta/media/baja: 19,5/15/11,5 m³/min, caudal de aire en calefacción a velocidad alta/media/baja: 19,5/15/11,5 m³/min, dimensiones 235x1270x690 mm, peso 31 kg, presión sonora en refrigeración a velocidad alta/media/baja: 37/35/33 dBA, presión sonora en calefacción a velocidad alta/media/baja: 37/35/33 dBA, potencia sonora 54 dBA, con señal de limpieza de filtro, filtro de aire de succión y bomba de drenaje.
Criterio de valoración económica: El precio no incluye la canalización ni el cableado eléctrico de alimentación.
Incluye: Replanteo. Colocación y fijación. Conexión a las líneas frigoríficas. Conexión a la red eléctrica. Conexión a la red de desagüe. Puesta en marcha.
Criterio de medición de proyecto: Número de unidades previstas, según documentación gráfica de Proyecto.
Criterio de medición de obra: Se medirá el número de unidades realmente ejecutadas según especificaciones de Proyecto.

| Código | Ud | Descripción | Rendimiento | Precio | Importe |
|---|---|---|---|---|---|
| mt42dai066c | Ud | Unidad interior de aire acondicionado, de techo con descarga directa, sistema aire-aire multi-split, gama Sky Air, modelo FHA60A9 "DAIKIN", para gas R-32/R-410A, potencia frigorífica nominal 5,7 kW (temperatura de bulbo seco en el interior 27°C, temperatura de bulbo húmedo en el interior 19°C, temperatura de bulbo seco en el exterior 35°C), potencia calorífica nominal 7,2 kW (temperatura de bulbo seco en el interior 20°C, temperatura de bulbo seco en el exterior 7°C, temperatura de bulbo húmedo en el exterior 6°C), diámetro de conexión de la tubería de líquido 1/4", diámetro de conexión de la tubería de gas 1/2", alimentación monofásica (230V/50Hz), con, caudal de aire en refrigeración a velocidad alta/media/baja: 19,5/15/11,5 m³/min, caudal de aire en calefacción a velocidad alta/media/baja: 19,5/15/11,5 m³/min, dimensiones 235x1270x690 mm, peso 31 kg, presión sonora en refrigeración a velocidad alta/media/baja: 37/35/33 dBA, presión sonora en calefacción a velocidad alta/media/baja: 37/35/33 dBA, potencia sonora 54 dBA, con señal de limpieza de filtro, filtro de aire de succión y bomba de drenaje. (material) | 1.000 | 1218.00 | 1218.00 |
| mo005 | h | Oficial 1ª instalador de climatización. (mano de obra) | 1.000 | 22.74 | 22.74 |
| mo104 | h | Ayudante instalador de climatización. (mano de obra) | 1.000 | 20.98 | 20.98 |
| % | % | Costes directos complementarios | 2 % | 1261.72 | 25.23 |
|  |  | Costes directos |  |  | 1286.95 |
