# Unidad interior de aire acondicionado, de pared

- Propiedad del archivo: CYPE Ingenieros S.A.
- Formato: FIEBDC-3/2016
- Programa: Generador de precios de la construcción. CYPE Ingenieros, S.A.
- Fecha: 01/07/2024
- Divisa: EUR
- Costes indirectos: 3 %
- IVA: 21 %

## I Instalaciones

### IC Calefacción, refrigeración, climatización y A.C.S.

#### ICN Unidades autónomas de climatización

**ICN100** Ud Unidad interior de aire acondicionado, de pared.
Unidad interior de aire acondicionado, de pared, sistema aire-aire multi-split, gama Sky Air, modelo FAA100B "DAIKIN", para gas R-32/R-410A, potencia frigorífica nominal 9,5 kW (temperatura de bulbo seco en el interior 27°C, temperatura de bulbo húmedo en el interior 19°C, temperatura de bulbo seco en el exterior 35°C), potencia calorífica nominal 10,8 kW (temperatura de bulbo seco en el interior 20°C, temperatura de bulbo seco en el exterior 7°C, temperatura de bulbo húmedo en el exterior 6°C), diámetro de conexión de la tubería de líquido 3/8", diámetro de conexión de la tubería de gas 5/8", alimentación monofásica (230V/50Hz), con, caudal de aire en refrigeración a velocidad alta/media/baja: 26/23/19 m³/min, caudal de aire en calefacción a velocidad alta/media/baja: 26/23/19 m³/min, dimensiones 340x1200x240 mm, peso 17 kg, presión sonora en refrigeración a velocidad alta/media/baja: 49/45/41 dBA, presión sonora en calefacción a velocidad alta/media/baja: 49/45/41 dBA, potencia sonora 65 dBA, con señal de limpieza de filtro y filtro de aire de succión.
Criterio de valoración económica: El precio no incluye la canalización ni el cableado eléctrico de alimentación.
Incluye: Replanteo. Colocación y fijación. Conexión a las líneas frigoríficas. Conexión a la red eléctrica. Conexión a la red de desagüe. Puesta en marcha.
Criterio de medición de proyecto: Número de unidades previstas, según documentación gráfica de Proyecto.
Criterio de medición de obra: Se medirá el número de unidades realmente ejecutadas según especificaciones de Proyecto.

| Código | Ud | Descripción | Rendimiento | Precio | Importe |
|---|---|---|---|---|---|
| mt42dai067b | Ud | Unidad interior de aire acondicionado, de pared, sistema aire-aire multi-split, gama Sky Air, modelo FAA100B "DAIKIN", para gas R-32/R-410A, potencia frigorífica nominal 9,5 kW (temperatura de bulbo seco en el interior 27°C, temperatura de bulbo húmedo en el interior 19°C, temperatura de bulbo seco en el exterior 35°C), potencia calorífica nominal 10,8 kW (temperatura de bulbo seco en el interior 20°C, temperatura de bulbo seco en el exterior 7°C, temperatura de bulbo húmedo en el exterior 6°C), diámetro de conexión de la tubería de líquido 3/8", diámetro de conexión de la tubería de gas 5/8", alimentación monofásica (230V/50Hz), con, caudal de aire en refrigeración a velocidad alta/media/baja: 26/23/19 m³/min, caudal de aire en calefacción a velocidad alta/media/baja: 26/23/19 m³/min, dimensiones 340x1200x240 mm, peso 17 kg, presión sonora en refrigeración a velocidad alta/media/baja: 49/45/41 dBA, presión sonora en calefacción a velocidad alta/media/baja: 49/45/41 dBA, potencia sonora 65 dBA, con señal de limpieza de filtro y filtro de aire de succión. (material) | 1 | 2412 | 2412.000 |
| mo005 | h | Oficial 1ª instalador de climatización. (mano de obra) | 1 | 22.74 | 22.740 |
| mo104 | h | Ayudante instalador de climatización. (mano de obra) | 1 | 20.98 | 20.980 |
| % | % | Costes directos complementarios | 2 % | 2455.720 | 49.114 |
|  |  | Costes directos |  |  | 2504.834 |

## Recursos

**mt42dai067b** Ud Unidad interior de aire acondicionado
Datos técnicos: Coste energético 789.263 MJ; Emisión de CO2 53.997 kg
Residuos:
- embalaje: re150101 Envases de papel y cartón. (componente de residuo); rendimiento 0.18 kg; Código LER 15 01 01; Masa del elemento 1 kg; Volumen 0.001333 m3
- embalaje: re170203 Plástico. (componente de residuo); rendimiento 0.09 kg; Código LER 17 02 03; Masa del elemento 1 kg; Volumen 0.001667 m3
