# Conducto de PVC

- Propiedad del archivo: CYPE Ingenieros S.A.
- Formato: FIEBDC-3/2016
- Programa: Generador de precios de la construcción. CYPE Ingenieros, S.A.
- Fecha: 22/10/2024
- Divisa: EUR
- Costes indirectos: 3 %
- IVA: 21 %

## I Instalaciones

### IV Ventilación

#### IVV Conductos de admisión y extracción para ventilación

**IVV030** m Conducto de PVC.
Conducto de ventilación, formado por tubo liso oblongo, de PVC, de 163x68 mm, DucoFlex "DAIKIN", colocado en posición horizontal. Incluso material auxiliar para montaje y sujeción a la obra, accesorios y piezas especiales.
Criterio de valoración económica: El precio no incluye las compuertas de regulación, las compuertas cortafuego, las rejillas ni los difusores.
Incluye: Replanteo del recorrido del conducto y de la situación de los elementos de sujeción. Presentación en seco de tubos y piezas especiales. Fijación del material auxiliar para montaje y sujeción a la obra. Montaje, conexionado y comprobación de su correcto funcionamiento.
Criterio de medición de proyecto: Longitud proyectada, según documentación gráfica de Proyecto, medida entre los ejes de los elementos o de los puntos a conectar, sin descontar las piezas especiales.
Criterio de medición de obra: Se medirá la longitud realmente ejecutada según especificaciones de Proyecto.

| Código | Ud | Descripción | Rendimiento | Precio | Importe |
|---|---|---|---|---|---|
| mt42dai979a | Ud | Material auxiliar para montaje y sujeción a la obra de los conductos, oblongos, de PVC, de 163x68 mm, DucoFlex "DAIKIN". (material) | 1 | 1.17 | 1.170 |
| mt42dai978e | m | Tubo liso oblongo, de PVC, de 163x68 mm, DucoFlex "DAIKIN", suministrado en barras de 1,15 m de longitud, con el precio incrementado el 20% en concepto de accesorios y piezas especiales. (material) | 1 | 28.17 | 28.170 |
| mo011 | h | Oficial 1ª montador. (mano de obra) | 0.035 | 22.74 | 0.796 |
| mo080 | h | Ayudante montador. (mano de obra) | 0.018 | 21.02 | 0.378 |
| % | % | Costes directos complementarios | 2 % | 30.514 | 0.610 |
|  |  | Costes directos |  |  | 31.124 |
