# Unidad interior de aire acondicionado, de suelo

- Propiedad del archivo: CYPE INGENIEROS, S.A.
- Formato: FIEBDC-3/2002
- Divisa: EUR
- Costes indirectos: 3.00 %
- IVA: 21.00 %

## I Instalaciones

### IC Calefacción, refrigeración, climatización y A.C.S.

#### ICN Unidades autónomas de climatización

**ICN102** Ud Unidad interior de aire acondicionado, de suelo.
Unidad interior de aire acondicionado, de suelo sin envolvente, sistema aire-aire multi-split, gama Sky Air, modelo FNA50A9 "DAIKIN", para gas R-32/R-410A, potencia frigorífica nominal 5 kW (temperatura de bulbo seco en el interior 27°C, temperatura de bulbo húmedo en el interior 19°C, temperatura de bulbo seco en el exterior 35°C), potencia calorífica nominal 5,8 kW (temperatura de bulbo seco en el interior 20°C, temperatura de bulbo seco en el exterior 7°C, temperatura de bulbo húmedo en el exterior 6°C), diámetro de conexión de la tubería de líquido 1/4", diámetro de conexión de la tubería de gas 3/8", alimentación monofásica (230V/50Hz), con, caudal de aire a velocidad alta/baja: 16/13,5 m³/min, dimensiones 620x1150x200 mm, peso 30 kg. Regulación: control remoto multifunción, modelo Madoka BRC1H52S. Accesorios: adaptador con comunicación vía Wi-Fi para control de la unidad interior desde un smartphone o tablet, modelo BRP069C81.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42dai064c | Ud | Unidad interior de aire acondicionado, de suelo sin envolvente, sistema aire-aire multi-split, gama Sky Air, modelo FNA50A9 "DAIKIN", para gas R-32/R-410A, potencia frigorífica nominal 5 kW (temperatura de bulbo seco en el interior 27°C, temperatura de bulbo húmedo en el interior 19°C, temperatura de bulbo seco en el exterior 35°C), potencia calorífica nominal 5,8 kW (temperatura de bulbo seco en el interior 20°C, temperatura de bulbo seco en el exterior 7°C, temperatura de bulbo húmedo en el exterior 6°C), diámetro de conexión de la tubería de líquido 1/4", diámetro de conexión de la tubería de gas 3/8", alimentación monofásica (230V/50Hz), con, caudal de aire a velocidad alta/baja: 16/13,5 m³/min, dimensiones 620x1150x200 mm, peso 30 kg. (material) | 1.000 | 976.00 | 976.00 |
| mt42dai508e | Ud | Control remoto multifunción, modelo Madoka BRC1H52S "DAIKIN", color plata, con programación semanal, posibilidad de seleccionar modo estándar o simplificado de hoteles, función marcha/paro, cambio de modo de funcionamiento, limitación de la temperatura de consigna, selección de la velocidad del ventilador y funciones avanzadas a través de App para smartphone con conectividad Bluetooth Low Energy (BLE). (material) | 1.000 | 209.00 | 209.00 |
| mt42dai475a | Ud | Adaptador con comunicación vía Wi-Fi para control de la unidad interior desde un smartphone o tablet, modelo BRP069C81 "DAIKIN", mediante la App Onecta. (material) | 1.000 | 204.00 | 204.00 |
| mt42dai900 | m | Cable bus de 2 hilos, de 0,5 mm² de sección por hilo (material) | 3.000 | 0.80 | 2.40 |
| mt35aia090aa | m | Tubo rígido de PVC, enchufable, curvable en caliente, de color negro, de 16 mm de diámetro nominal, para canalización fija en superficie. Resistencia a la compresión 1250 N, resistencia al impacto 2 julios, temperatura de trabajo -5°C hasta 60°C, con grado de protección IP547 según UNE 20324, propiedades eléctricas: aislante, no propagador de la llama. Según UNE-EN 61386-1 y UNE-EN 61386-22. Incluso abrazaderas, elementos de sujeción y accesorios (curvas, manguitos, tes, codos y curvas flexibles). (material) | 3.000 | 1.23 | 3.69 |
| mo005 | h | Oficial 1ª instalador de climatización. (mano de obra) | 1.073 | 22.74 | 24.40 |
| mo104 | h | Ayudante instalador de climatización. (mano de obra) | 1.073 | 20.98 | 22.51 |
| % | % | Costes directos complementarios | 2 % | 1442.00 | 28.84 |
|  |  | Costes directos |  |  | 1470.84 |
