# Unidad agua-agua, bomba de calor geotérmica, para producción de A.C.S., calefacción y refrigeración

- Propiedad del archivo: CYPE INGENIEROS, S.A.
- Formato: FIEBDC-3/2002
- Divisa: EUR
- Costes indirectos: 3.00 %
- IVA: 21.00 %

## I Instalaciones

### IC Calefacción, refrigeración, climatización y A.C.S.

#### ICV Unidades centralizadas para calefacción, refrigeración, climatización y A.C.S.

**ICV212** Ud Unidad agua-agua, bomba de calor geotérmica, para producción de A.C.S., calefacción y refrigeración.
Bomba de calor geotérmica, agua-agua, para producción de A.C.S., calefacción y refrigeración, serie Altherma 3 GEO, modelo EGSAX06D9W "DAIKIN", para gas R-32, alimentación trifásica (400V/50Hz), potencia calorífica 3,34 kW, COP 4,74, potencia frigorífica 8 kW, SEER 15, con interacumulador de A.C.S. de 180 l, dimensiones 1891x597x666 mm, peso 222 kg, color blanco, presión sonora 27 dBA, clase de eficiencia energética en calefacción A+++, clase de eficiencia energética en A.C.S. A+, perfil de consumo L, con bombas de circulación electrónicas para el circuito primario y para el circuito secundario, resistencia eléctrica de apoyo con tres escalones de potencia de 3, 6 y 9 kW, conexiones de 22 mm de diámetro para el circuito primario, de 28 mm de diámetro para el circuito de calefacción y de 22 mm de diámetro para la entrada de agua fría y para la salida de A.C.S. regulación: cronotermostato multifunción, modelo Madoka BRC1HHDW. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42dai491a | Ud | Bomba de calor geotérmica, agua-agua, para producción de A.C.S., calefacción y refrigeración, serie Altherma 3 GEO, modelo EGSAX06D9W "DAIKIN", para gas R-32, alimentación trifásica (400V/50Hz), potencia calorífica 3,34 kW, COP 4,74, potencia frigorífica 8 kW, SEER 15, con interacumulador de A.C.S. de 180 l, dimensiones 1891x597x666 mm, peso 222 kg, color blanco, presión sonora 27 dBA, clase de eficiencia energética en calefacción A+++, clase de eficiencia energética en A.C.S. A+, perfil de consumo L, con bombas de circulación electrónicas para el circuito primario y para el circuito secundario, resistencia eléctrica de apoyo con tres escalones de potencia de 3, 6 y 9 kW, conexiones de 22 mm de diámetro para el circuito primario, de 28 mm de diámetro para el circuito de calefacción y de 22 mm de diámetro para la entrada de agua fría y para la salida de A.C.S. (material) | 1.000 | 12424.00 | 12424.00 |
| mt42dai513a | Ud | Cronotermostato multifunción, modelo Madoka BRC1HHDW "DAIKIN", color blanco, con programación semanal, gestión de la calefacción, la refrigeración y la producción de A.C.S., ajuste de la temperatura de consigna, lectura de la temperatura del acumulador de A.C.S. y funciones avanzadas a través de App para smartphone con conectividad Bluetooth Low Energy (BLE). (material) | 1.000 | 209.00 | 209.00 |
| mt37sve010d | Ud | Válvula de esfera de latón niquelado para roscar de 1". (material) | 4.000 | 12.15 | 48.60 |
| mt37sve010e | Ud | Válvula de esfera de latón niquelado para roscar de 1 1/4". (material) | 2.000 | 16.78 | 33.56 |
| mo005 | h | Oficial 1ª instalador de climatización. (mano de obra) | 1.455 | 22.74 | 33.09 |
| mo104 | h | Ayudante instalador de climatización. (mano de obra) | 1.455 | 20.98 | 30.53 |
| % | % | Costes directos complementarios | 2 % | 12778.78 | 255.58 |
|  |  | Costes directos |  |  | 13034.36 |
