# Control centralizado de fancoils

- Propiedad del archivo: CYPE INGENIEROS, S.A.
- Formato: FIEBDC-3/2002
- Divisa: EUR
- Costes indirectos: 3.00 %
- IVA: 21.00 %

## I Instalaciones

### IC Calefacción, refrigeración, climatización y A.C.S.

#### ICX Dispositivos de control centralizado

**ICX015** Ud Control centralizado de fancoils.
Control centralizado, para gestión de hasta 64 fancoils, modelo iApplied Controller ES.DKNAPPCON "DAIKIN", con pantalla táctil de 10", posibilidad de control vía explorador de Internet (incluye servidor web), obtención de tablas y gráficos de datos históricos, creación de filtros de alarmas, activación de notificaciones vía email y programaciones horarias. Totalmente montado, conexionado y probado.
Incluye: Replanteo. Colocación y fijación. Colocación y fijación de los accesorios. Conexionado.
Criterio de medición de proyecto: Número de unidades previstas, según documentación gráfica de Proyecto.
Criterio de medición de obra: Se medirá el número de unidades realmente ejecutadas según especificaciones de Proyecto.

| Código | Ud | Descripción | Rendimiento | Precio | Importe |
|---|---|---|---|---|---|
| mt42dai340d | Ud | Control centralizado, para gestión de hasta 64 fancoils, modelo iApplied Controller ES.DKNAPPCON "DAIKIN", con pantalla táctil de 10", posibilidad de control vía explorador de Internet (incluye servidor web), obtención de tablas y gráficos de datos históricos, creación de filtros de alarmas, activación de notificaciones vía email y programaciones horarias. (material) | 1.000 | 3825.00 | 3825.00 |
| mt42dai750a | m | Cable bus de comunicaciones, de manguera sin apantallar, de 2 hilos, de 1 mm² de sección por hilo, sin polaridad. (material) | 100.000 | 7.00 | 700.00 |
| mo005 | h | Oficial 1ª instalador de climatización. (mano de obra) | 1.097 | 23.74 | 26.04 |
| mo104 | h | Ayudante instalador de climatización. (mano de obra) | 1.097 | 21.90 | 24.02 |
| % | % | Costes directos complementarios | 2 % | 4575.06 | 91.50 |
|  |  | Costes directos |  |  | 4666.56 |
