# Fancoil vertical de suelo, sistema de cuatro tubos

- Propiedad del archivo: CYPE Ingenieros S.A.
- Formato: FIEBDC-3/2016
- Programa: Generador de precios de la construcción. CYPE Ingenieros, S.A.
- Fecha: 03/07/2024
- Divisa: EUR
- Costes indirectos: 3 %
- IVA: 21 %

## I Instalaciones

### IC Calefacción, refrigeración, climatización y A.C.S.

#### ICF Unidades no autónomas para climatización

**ICF045** Ud Fancoil vertical de suelo, sistema de cuatro tubos.
Fancoil vertical de suelo con envolvente, sistema de cuatro tubos, modelo FWR02AFN "DAIKIN", potencia frigorífica total 2,58 kW, potencia frigorífica sensible 1,89 kW (temperatura de bulbo seco del aire interior 27°C, temperatura de bulbo húmedo del aire interior 19°C, temperatura de entrada del agua 7°C, salto térmico 5°C), potencia calorífica 2,93 kW (temperatura de bulbo seco del aire interior 20°C, temperatura de entrada del agua 70°C), caudal de aire 560 m³/h, dimensiones 564x774x226 mm, peso 21 kg, potencia sonora 62 dBA, con ventilador con motor tipo EC Inverter, alimentación monofásica (230V/50Hz), y filtro de aire lavable de fácil extracción. Regulación: termostato electrónico, con programación semanal, bus de comunicación RS-485 y posibilidad de configuración como maestro o esclavo, modelo FWECSAC; tarjeta electrónica de potencia, modelo FWECSAP. Accesorios: conjunto de 2 válvulas de 2 vías, modelo 2 x E2MV2B07A6. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42dai792ab | Ud | Fancoil vertical de suelo con envolvente, sistema de cuatro tubos, modelo FWR02AFN "DAIKIN", potencia frigorífica total 2,58 kW, potencia frigorífica sensible 1,89 kW (temperatura de bulbo seco del aire interior 27°C, temperatura de bulbo húmedo del aire interior 19°C, temperatura de entrada del agua 7°C, salto térmico 5°C), potencia calorífica 2,93 kW (temperatura de bulbo seco del aire interior 20°C, temperatura de entrada del agua 70°C), caudal de aire 560 m³/h, dimensiones 564x774x226 mm, peso 21 kg, potencia sonora 62 dBA, con ventilador con motor tipo EC Inverter, alimentación monofásica (230V/50Hz), y filtro de aire lavable de fácil extracción. (material) | 1 | 691 | 691.000 |
| mt42dai877c | Ud | Conjunto de 2 válvulas de 2 vías, modelo 2 x E2MV2B07A6 "DAIKIN", con kit de montaje, para fancoil a cuatro tubos. (material) | 1 | 230 | 230.000 |
| mt42dai881b | Ud | Termostato electrónico, con programación semanal, bus de comunicación RS-485 y posibilidad de configuración como maestro o esclavo, modelo FWECSAC "DAIKIN", comunicación con cable apantallado a dos hilos entre el termostato y la placa electrónica a instalar en el fancoil. (material) | 1 | 135 | 135.000 |
| mt42dai884a | Ud | Tarjeta electrónica de potencia, modelo FWECSAP "DAIKIN", para instalación en el fancoil. (material) | 1 | 180 | 180.000 |
| mt35aia090aa | m | Tubo rígido de PVC, enchufable, curvable en caliente, de color negro, de 16 mm de diámetro nominal, para canalización fija en superficie. Resistencia a la compresión 1250 N, resistencia al impacto 2 julios, temperatura de trabajo -5°C hasta 60°C, con grado de protección IP547 según UNE 20324, propiedades eléctricas: aislante, no propagador de la llama. Según UNE-EN 61386-1 y UNE-EN 61386-22. Incluso abrazaderas, elementos de sujeción y accesorios (curvas, manguitos, tes, codos y curvas flexibles). (material) | 5 | 1.23 | 6.150 |
| mt42dai900 | m | Cable bus de 2 hilos, de 0,5 mm² de sección por hilo (material) | 5 | 0.8 | 4.000 |
| mt37sve010b | Ud | Válvula de esfera de latón niquelado para roscar de 1/2". (material) | 4 | 4.95 | 19.800 |
| mo005 | h | Oficial 1ª instalador de climatización. (mano de obra) | 2.907 | 22.74 | 66.105 |
| mo104 | h | Ayudante instalador de climatización. (mano de obra) | 2.907 | 20.98 | 60.989 |
| % | % | Costes directos complementarios | 2 % | 1393.044 | 27.861 |
|  |  | Costes directos |  |  | 1420.905 |

Residuos:
- colocación: mt35aia090aa; factor de residuo 0.0275
- colocación: mt42dai900 Cable bus de 2 hilos, de 0,5 mm² de sección por hilo; factor de residuo 0.0165111

## Recursos

**mt35aia090aa** m Tubo rígido de PVC
Datos técnicos: Coste energético 11.626 MJ; Emisión de CO2 0.577 kg; Código LER 17 02 03; Masa del elemento 0.12 kg; Volumen 0.0002 m3

**mt42dai900** m Cable bus de 2 hilos, de 0,5 mm² de sección por hilo
Datos técnicos: Coste energético 1.694 MJ; Emisión de CO2 0.087 kg; Código LER 17 04 11; Masa del elemento 0.045 kg; Volumen 0.00003 m3
Residuos:
- embalaje: re150101 Envases de papel y cartón. (componente de residuo); rendimiento 0.065 kg; Código LER 15 01 01; Masa del elemento 1 kg; Volumen 0.001333 m3

**mt37sve010b** Ud Válvula de esfera de latón niquelado para roscar de 1/2"
Datos técnicos: Coste energético 509.569 MJ; Emisión de CO2 34.281 kg
Residuos:
- embalaje: re150101 Envases de papel y cartón; rendimiento 0.072 kg
