# Sombrerete

- Propiedad del archivo: CYPE Ingenieros S.A.
- Formato: FIEBDC-3/2016
- Programa: Generador de precios de la construcción. CYPE Ingenieros, S.A.
- Fecha: 03/07/2024
- Divisa: EUR
- Costes indirectos: 3 %
- IVA: 21 %

## I Instalaciones

### IV Ventilación

#### IVN Ventilación natural

**IVN040** Ud Sombrerete.
Sombrerete con caperuza rotativa, de chapa galvanizada, DucoFlex "DAIKIN", color teja, con malla de protección contra la entrada de hojas y pájaros, babero de plomo y cuello de conexión a conducto de 160 mm de diámetro interior.
Incluye: Replanteo. Colocación.
Criterio de medición de proyecto: Número de unidades previstas, según documentación gráfica de Proyecto.
Criterio de medición de obra: Se medirá el número de unidades realmente ejecutadas según especificaciones de Proyecto.

| Código | Ud | Descripción | Rendimiento | Precio | Importe |
|---|---|---|---|---|---|
| mt42dai986a | Ud | Sombrerete con caperuza rotativa, de chapa galvanizada, DucoFlex "DAIKIN", color teja, con malla de protección contra la entrada de hojas y pájaros, babero de plomo y cuello de conexión a conducto de 160 mm de diámetro interior. (material) | 1 | 168 | 168.000 |
| mo020 | h | Oficial 1ª construcción. (mano de obra) | 0.167 | 22.13 | 3.696 |
| mo112 | h | Peón especializado construcción. (mano de obra) | 0.084 | 21.12 | 1.774 |
| % | % | Costes directos complementarios | 2 % | 173.470 | 3.469 |
|  |  | Costes directos |  |  | 176.939 |
